# Lâmina impermeabilizante

- Propriedade do ficheiro: CYPE INGENIEROS, S.A.
- Formato: FIEBDC-3/2002
- Moeda: EUR
- Custos indirectos: 3.00 %
- IVA: 23.00 %

## N Isolamentos e impermeabilizações

### NI Impermeabilizações

#### NIN Pavimentos

**NIN005** m² Lâmina impermeabilizante, dessolidarizante e difusora de vapor de água de polietileno com estrutura nervurada e cavidades quadradas em forma de cola de milano, de 3 mm de espessura, Schlüter-DITRA 25 30M "SCHLÜTER-SYSTEMS", para impermeabilização e dessolidarização sob pavimento cerâmico ou de pedra natural (não incluído neste preço).
Lâmina impermeabilizante, dessolidarizante e difusora de vapor de água de polietileno com estrutura nervurada e cavidades quadradas em forma de cola de milano, de 3 mm de espessura, Schlüter-DITRA 25 30M "SCHLÜTER-SYSTEMS", revestida de geotêxtil não tecido numa das suas faces, fornecida em rolos de 30 m de comprimento, para impermeabilização e dessolidarização sob pavimento cerâmico ou de pedra natural (não incluído neste preço), fixada ao suporte com cimento cola de presa normal, C1 cinzento, espalhado com palustra dentada. Incluindo p/p de preparação da superfície suporte, cortes, vedação de juntas com adesivo bicomponente Schlüter-KERDI-COLL-L e banda de vedação, Schlüter-KERDI-KEBA 100/85, de 85 mm de largura, e vedação perimetral de juntas através de banda de vedação, Schlüter-KERDI-KEBA 100/125, de 125 mm de largura.
Inclui: Corte e preparação da impermeabilização. Espalhamento do cimento cola sobre a superfície suporte. Colocação da impermeabilização. Vedação de juntas.
Critério de medição de projecto: Superfície medida segundo documentação gráfica de Projecto.
Critério de medição de obra: Medir-se-á a superfície realmente executada segundo especificações de Projecto.

| Código | Un | Descrição | Rendimento | Preço | Importância |
|---|---|---|---|---|---|
| mt09mcr021g | kg | Cimento cola de presa normal, C1 segundo NP EN 12004, cor cinzento. (material) | 2.000 | 0.35 | 0.70 |
| mt15res300d | m² | Lâmina impermeabilizante, dessolidarizante e difusora de vapor de água de polietileno com estrutura nervurada e cavidades quadradas em forma de cola de milano, de 3 mm de espessura, Schlüter-DITRA 25 30M "SCHLÜTER-SYSTEMS", revestida de geotêxtil não tecido numa das suas faces, fornecida em rolos de 30 m de comprimento. (material) | 1.050 | 15.59 | 16.37 |
| mt15res060d | kg | Adesivo bicomponente, Schlüter-KERDI-COLL-L "SCHLÜTER-SYSTEMS", à base de uma dispersão acrílica sem dissolventes e pó de cimento, para a vedação de juntas. (material) | 0.270 | 8.77 | 2.37 |
| mt15res020na | m | Banda de vedação, Schlüter-KERDI-KEBA 100/85 "SCHLÜTER-SYSTEMS", de 85 mm de largura e 0,1 mm de espessura, para lâmina impermeabilizante flexível de polietileno, com ambas as faces revestidas de geotêxtil não tecido, fornecida em rolos de 30 m de comprimento. (material) | 0.600 | 2.17 | 1.30 |
| mt15res020ob | m | Banda de vedação, Schlüter-KERDI-KEBA 100/125 "SCHLÜTER-SYSTEMS", de 125 mm de largura e 0,1 mm de espessura, para lâmina impermeabilizante flexível de polietileno, com ambas as faces revestidas de geotêxtil não tecido, fornecida em rolos de 30 m de comprimento. (material) | 0.600 | 3.27 | 1.96 |
| mo029 | h | Oficial de 1ª aplicador de lâminas impermeabilizantes. (mão de obra) | 0.101 | 17.19 | 1.74 |
| mo067 | h | Ajudante de aplicador de lâminas impermeabilizantes. (mão de obra) | 0.101 | 16.81 | 1.70 |
| % | % | Custos directos complementares | 2 % | 26.14 | 0.52 |
|  |  | Custos directos |  |  | 26.66 |
