# Ladrilhamento com ladrilhos cerâmicos de azulejo

- Propriedade do ficheiro: CYPE INGENIEROS, S.A.
- Formato: FIEBDC-3/2002
- Moeda: EUR
- Custos indirectos: 3.00 %
- IVA: 23.00 %

## R Revestimentos

### RA Descontínuos ligeiros

#### RAG Cerâmicos

**RAG023** m² Ladrilhamento com ladrilhos cerâmicos de azulejo, estilo têxtil "TAU CERÁMICA", capacidade de absorção de água E>10%, grupo BIII, 19,8x19,8 cm, colocados sobre uma superfície suporte de placas de gesso laminado em paramento interior, através de cimento cola, C1 T, com deslizamento reduzido e tempo de colocação ampliado T80 Especial Yeso "TAU CERÁMICA", sem junta (separação entre ladrilhos entre 1,5 e 3 mm); com cantoneiras de perfil de PVC, Schlüter-JOLLY-P W 45 "SCHLÜTER-SYSTEMS", de 4,5 mm de altura, cor branca RAL 9001.
Fornecimento e colocação de ladrilhamento com ladrilhos cerâmicos de azulejo, estilo têxtil "TAU CERÁMICA", capacidade de absorção de água E>10%, grupo BIII, 19,8x19,8 cm, assentes com cimento cola, C1 T, com deslizamento reduzido e tempo de colocação ampliado T80 Especial Yeso "TAU CERÁMICA", extendido sobre a superfície suporte com palustra. Incluindo p/p de preparação da superfície suporte de placas de gesso laminado, marcação, cortes, e juntas; enchimento de juntas com argamassa técnica superfina colorida, C G2, Line-Fix Superfino "TAU CERÁMICA", para enchimento de juntas de ladrilhos cerâmicos, com junta de entre 1 e 5 mm; com cantoneiras de perfil de PVC, Schlüter-JOLLY-P W 45 "SCHLÜTER-SYSTEMS", de 4,5 mm de altura, cor branca RAL 9001; acabamento e limpeza final.
Inclui: Preparação da superfície suporte. Marcação de níveis e disposição de ladrilhos. Colocação de mestras ou réguas. Preparação e aplicação do adesivo. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mtc010e | kg | Cimento cola, C1 T, com deslizamento reduzido e tempo de colocação ampliado T80 Especial Yeso, segundo NP EN 12004, "TAU CERÁMICA", para a colocação em camada fina do pavimentos e revestimentos de material cerâmico em interiores e exteriores, composto por cimentos de alta resistência e aditivos específicos, com propriedades tixotrópicas. (material) | 6.000 | 0.21 | 1.26 |
| mt19als011aa | m | Perfil de PVC, Schlüter-JOLLY-P W 45 "SCHLÜTER-SYSTEMS", de 4,5 mm de altura, cor branca RAL 9001, com perfurações trapezoidais para a sua fixação, fornecido em barras de 2,5 m de comprimento, para remate de revestimentos e protecção de cantos. (material) | 0.500 | 2.20 | 1.10 |
| mt19act010ab | m² | Ladrilho cerâmico de azulejo, estilo têxtil "TAU CERÁMICA", capacidade de absorção de água E>10%, grupo BIII, 19,8x19,8 cm, segundo NP EN 14411. (material) | 1.050 | 11.80 | 12.39 |
| mt09mtc020g | kg | Argamassa técnica superfina colorida, C G2, Line-Fix Superfino "TAU CERÁMICA", para enchimento de juntas de ladrilhos cerâmicos, com junta de entre 1 e 5 mm, segundo NP EN 12004, "TAU CERÁMICA". (material) | 0.500 | 0.90 | 0.45 |
| op00sie030 |  | Serra de disco de diamante, para mesa de trabalho, de corte húmido. | 1.000 | 0.00 | 0.00 |
| op00amo010 |  | Rebarbadora. | 1.000 | 0.00 | 0.00 |
| op00tal010 |  | Berbequim. | 1.000 | 0.00 | 0.00 |
| mo024 | h | Oficial de 1ª ladrilhador (azulejador). (mão de obra) | 0.334 | 16.85 | 5.63 |
| mo062 | h | Ajudante de ladrilhador (azulejador). (mão de obra) | 0.334 | 16.45 | 5.49 |
| % | % | Custos directos complementares | 2 % | 26.32 | 0.53 |
|  |  | Custos directos |  |  | 26.85 |
