# Cantoneira de perfil de PVC, Schlüter-JOLLY-P BW 45 "SCHLÜTER-SYSTEMS", de 4,5 mm de altura, cor branca RAL 9010 acabamento brilhante

- Propriedade do ficheiro: CYPE INGENIEROS, S.A.
- Formato: FIEBDC-3/2002
- Moeda: EUR
- Custos indirectos: 3.00 %
- IVA: 23.00 %

**RAG018** m Cantoneira de perfil de PVC, Schlüter-JOLLY-P BW 45 "SCHLÜTER-SYSTEMS", de 4,5 mm de altura, cor branca RAL 9010 acabamento brilhante.
Cantoneira de perfil de PVC, Schlüter-JOLLY-P BW 45 "SCHLÜTER-SYSTEMS", de 4,5 mm de altura, cor branca RAL 9010 acabamento brilhante, com perfurações trapezoidais para a sua fixação.
Inclui: Marcação. Corte da cantoneira. Fixação da cantoneira.
Critério de medição de projecto: Comprimento medido segundo documentação gráfica de Projecto.
Critério de medição de obra: Medir-se-á o comprimento realmente executado segundo especificações de Projecto.

| Código | Un | Descrição | Rendimento | Preço | Importância |
|---|---|---|---|---|---|
| mt19als011ba | m | Perfil de PVC, Schlüter-JOLLY-P BW 45 "SCHLÜTER-SYSTEMS", de 4,5 mm de altura, cor branca RAL 9010 acabamento brilhante, com perfurações trapezoidais para a sua fixação, fornecido em barras de 2,5 m de comprimento, para remate de revestimentos e protecção de cantos. (material) | 1.050 | 2.32 | 2.44 |
| mo024 | h | Oficial de 1ª ladrilhador (azulejador). (mão de obra) | 0.150 | 18.85 | 2.83 |
| % | % | Custos directos complementares | 2 % | 5.27 | 0.11 |
|  |  | Custos directos |  |  | 5.38 |
