# Drenagem de pavimentos com lâmina drenante de estrutura nodular de polietileno

- Propriedade do ficheiro: CYPE INGENIEROS, S.A.
- Formato: FIEBDC-3/2002
- Moeda: EUR
- Custos indirectos: 3.00 %
- IVA: 23.00 %

## N Isolamentos e impermeabilizações

### ND Drenagens e dessolidarizações

#### NDR Drenagens

**NDR010** m² Drenagem de pavimentos com lâmina drenante de estrutura nodular de polietileno, Schlüter-TROBA-PLUS 8G "SCHLÜTER-SYSTEMS", com nódulos de 8 mm de altura, preparado para receber directamente o revestimento (não incluído neste preço).
Formação de drenagem de pavimentos através de lâmina drenante de estrutura nodular de polietileno, Schlüter-TROBA-PLUS 8G "SCHLÜTER-SYSTEMS", com nódulos de 8 mm de altura, revestida de malhas na face superior, preparado para receber directamente o revestimento (não incluído neste preço). Incluindo p/p de corte e preparação das lâminas drenantes.
Inclui: Corte e preparação das lâminas drenantes. Colocação das lâminas drenantes.
Critério de medição de projecto: Superfície medida segundo documentação gráfica de Projecto.
Critério de medição de obra: Medir-se-á a superfície realmente executada segundo especificações de Projecto.

| Código | Un | Descrição | Rendimento | Preço | Importância |
|---|---|---|---|---|---|
| mt15res350a | m² | Lâmina drenante de estrutura nodular de polietileno, Schlüter-TROBA-PLUS 8G "SCHLÜTER-SYSTEMS", com nódulos de 8 mm de altura, revestida de malhas na face superior, fornecida em rolos de 12,5 m de comprimento. (material) | 1.050 | 18.21 | 19.12 |
| mo029 | h | Oficial de 1ª aplicador de lâminas impermeabilizantes. (mão de obra) | 0.022 | 17.19 | 0.38 |
| mo067 | h | Ajudante de aplicador de lâminas impermeabilizantes. (mão de obra) | 0.022 | 16.81 | 0.37 |
| % | % | Custos directos complementares | 2 % | 19.87 | 0.40 |
|  |  | Custos directos |  |  | 20.27 |
