# Perfil para junta

- Propriedade do ficheiro: CYPE INGENIEROS, S.A.
- Formato: FIEBDC-3/2002
- Moeda: EUR
- Custos indirectos: 3.00 %
- IVA: 23.00 %

## R Revestimentos

### RS Pavimentos

#### RSM De madeira

**RSM060** m Perfil para junta.
Perfil de alumínio, Schlüter-RENO-T 9/14 A "SCHLÜTER-SYSTEMS", utilizado em junta de separação (para ligações ao mesmo nível).
Inclui: Marcação da disposição das peças segundo o seu comprimento. Corte das peças. Fixação das peças.
Critério de medição de projecto: Comprimento medido segundo documentação gráfica de Projecto.
Critério de medição de obra: Medir-se-á o comprimento realmente executado segundo especificações de Projecto.

| Código | Un | Descrição | Rendimento | Preço | Importância |
|---|---|---|---|---|---|
| mt18jrs080ce | m | Perfil em T de alumínio, Schlüter-RENO-T 9/14 A "SCHLÜTER-SYSTEMS", de 14 mm de comprimento, com alma de 9 mm de altura, fornecido em barras de 2,5 m de comprimento, para remate de revestimentos e protecção de cantos. (material) | 1.050 | 3.22 | 3.38 |
| mo025 | h | Oficial de 1ª instalador de pavimentos de madeira. (mão de obra) | 0.178 | 20.78 | 3.70 |
| % | % | Custos directos complementares | 3 % | 7.08 | 0.21 |
|  |  | Custos directos |  |  | 7.29 |
