# Drenagem de pavimentos com lâmina drenante de estrutura nodular de polietileno

- Propriedade do ficheiro: CYPE INGENIEROS, S.A.
- Formato: FIEBDC-3/2002
- Moeda: EUR
- Custos indirectos: 3.00 %
- IVA: 23.00 %

**NDR010** m² Drenagem de pavimentos com lâmina drenante de estrutura nodular de polietileno, Schlüter-TROBA-PLUS 12 "SCHLÜTER-SYSTEMS", com nódulos de 12 mm de altura, preparado para receber directamente o revestimento (não incluído neste preço).
Formação de drenagem de pavimentos através de lâmina drenante de estrutura nodular de polietileno, Schlüter-TROBA-PLUS 12 "SCHLÜTER-SYSTEMS", com nódulos de 12 mm de altura, revestida de geotêxtil não tecido na face superior, preparado para receber directamente o revestimento (não incluído neste preço). Incluindo p/p de corte e preparação das lâminas drenantes.
Inclui: Corte e preparação das lâminas drenantes. Colocação das lâminas drenantes.
Critério de medição de projecto: Superfície medida segundo documentação gráfica de Projecto.
Critério de medição de obra: Medir-se-á a superfície realmente executada segundo especificações de Projecto.

| Código | Un | Descrição | Rendimento | Preço | Importância |
|---|---|---|---|---|---|
| mt15res340b | m² | Lâmina drenante de estrutura nodular de polietileno, Schlüter-TROBA-PLUS 12 "SCHLÜTER-SYSTEMS", com nódulos de 12 mm de altura, revestida de geotêxtil não tecido na face superior, fornecida em rolos de 10 m de comprimento. (material) | 1.050 | 17.22 | 18.08 |
| mo029 | h | Oficial de 1ª aplicador de lâminas impermeabilizantes. (mão de obra) | 0.022 | 17.19 | 0.38 |
| mo067 | h | Ajudante de aplicador de lâminas impermeabilizantes. (mão de obra) | 0.022 | 16.81 | 0.37 |
| % | % | Custos directos complementares | 2 % | 18.83 | 0.38 |
|  |  | Custos directos |  |  | 19.21 |
