# Drenagem de pavimentos flutuantes "SCHLÜTER-SYSTEMS"

- Propriedade do ficheiro: CYPE INGENIEROS, S.A.
- Formato: FIEBDC-3/2002
- Moeda: EUR
- Custos indirectos: 3.00 %
- IVA: 23.00 %

**NDR020** m² Drenagem de pavimentos flutuantes "SCHLÜTER-SYSTEMS", com placa de nódulos, de polietileno de alta resistência à compressão com aberturas e canais de drenagem, 120x90 cm, modelo Schlüter-BEKOTEC EN 23 FD.
Drenagem de pavimentos flutuantes "SCHLÜTER-SYSTEMS", com placa de nódulos, de polietileno de alta resistência à compressão com aberturas e canais de drenagem, 120x90 cm, modelo Schlüter-BEKOTEC EN 23 FD. Inclusive preparação da superfície suporte e cortes.
Inclui: Limpeza e preparação da superfície suporte. Corte e preparação da placa drenante. Colocação da placa drenante.
Critério de medição de projecto: Superfície medida segundo documentação gráfica de Projecto.
Critério de medição de obra: Medir-se-á a superfície realmente executada segundo especificações de Projecto.

| Código | Un | Descrição | Rendimento | Preço | Importância |
|---|---|---|---|---|---|
| mt17sch060d | m² | Placa de nódulos, de polietileno de alta resistência à compressão com aberturas e canais de drenagem, 120x90 cm, modelo Schlüter-BEKOTEC EN 23 FD "SCHLÜTER-SYSTEMS", para tubos de 14 mm de diâmetro, passagem do tubo múltipla de 7,5 cm, união entre placas através de sobreposição de uma fila de nódulos. (material) | 1.000 | 14.83 | 14.83 |
| mo029 | h | Oficial de 1ª aplicador de lâminas impermeabilizantes. (mão de obra) | 0.043 | 17.19 | 0.74 |
| mo067 | h | Ajudante de aplicador de lâminas impermeabilizantes. (mão de obra) | 0.043 | 16.81 | 0.72 |
| % | % | Custos directos complementares | 2 % | 16.29 | 0.33 |
|  |  | Custos directos |  |  | 16.62 |
