# Grupo de impulsão para colector

- Propriedade do ficheiro: CYPE INGENIEROS, S.A.
- Formato: FIEBDC-3/2002
- Moeda: EUR
- Custos indirectos: 3.00 %
- IVA: 23.00 %

## I Instalações

### IC Aquecimento, arrefecimento, climatização e A.Q.S.

#### ICE Emissores a água para aquecimento e arrefecimento

**ICE160** Ud Grupo de impulsão para colector.
Unidade de controlo da temperatura de impulsão a ponto fixo (temperatura constante), modelo Schlüter-BEKOTEC-THERM-BT FRS "SCHLÜTER-SYSTEMS", formada por bomba de circulação electrónica, válvula termostática para regulação da temperatura de impulsão entre 20°C e 55°C, válvula de equilíbrio estático de 3/4" para o circuito primário, bypass para o circuito secundário e suportes, com possibilidade de montagem em armário modelo Schlüter-BEKOTEC-THERM-VSE/VSV junto a colector. Totalmente montado, ligado e testado.
Inclui: Colocação e fixação do grupo de impulsão ao colector. Ligação eléctrica da bomba de circulação.
Critério de medição de projecto: Número de unidades previstas, segundo documentação gráfica de Projecto.
Critério de medição de obra: Medir-se-á o número de unidades realmente executadas segundo especificações de Projecto.

| Código | Un | Descrição | Rendimento | Preço | Importância |
|---|---|---|---|---|---|
| mt38sch125a | Ud | Unidade de controlo da temperatura de impulsão a ponto fixo (temperatura constante), modelo Schlüter-BEKOTEC-THERM-BT FRS "SCHLÜTER-SYSTEMS", formada por bomba de circulação electrónica, válvula termostática para regulação da temperatura de impulsão entre 20°C e 55°C, válvula de equilíbrio estático de 3/4" para o circuito primário, bypass para o circuito secundário e suportes, com possibilidade de montagem em armário modelo Schlüter-BEKOTEC-THERM-VSE/VSV junto a colector. (material) | 1.000 | 1037.83 | 1037.83 |
| mo004 | h | Oficial de 1ª instalador de aquecimento. (mão de obra) | 0.200 | 23.31 | 4.66 |
| mo103 | h | Ajudante de instalador de aquecimento. (mão de obra) | 0.200 | 22.09 | 4.42 |
| % | % | Custos directos complementares | 2 % | 1046.91 | 20.94 |
|  |  | Custos directos |  |  | 1067.85 |
