# Sistema DITRA-SOUND "SCHLÜTER-SYSTEMS" de isolamento sonoro a sons de percussão sob pavimento cerâmico ou de pedra natural, com complexos multicamada

- Propriedade do ficheiro: CYPE INGENIEROS, S.A.
- Formato: FIEBDC-3/2002
- Moeda: EUR
- Custos indirectos: 3.00 %
- IVA: 23.00 %

## N Isolamentos e impermeabilizações

### NB Isolamentos sonoros

#### NBN Sistemas de isolamento de pavimentos

**NBN010** m² Sistema DITRA-SOUND "SCHLÜTER-SYSTEMS" de isolamento sonoro a sons de percussão sob pavimento cerâmico ou de pedra natural, com complexos multicamada.
Sistema DITRA-SOUND "SCHLÜTER-SYSTEMS" de isolamento sonoro a sons de percussão, formado por tela de polietileno, com ambas as faces revestidas de geotêxtil não tecido, Schlüter-DITRA-SOUND 355 "SCHLÜTER-SYSTEMS", de 3,5 mm de espessura, fixado ao suporte com cimento cola de presa normal, C1, cor cinzento espalhado com palustra dentada; preparado para receber directamente o pavimento cerâmico ou de pedra natural. Inclusive fita autocolante Schlüter-DITRA-SOUND RSK 630, para a dessolidarização perimetral em encontros com elementos verticais e fita adesiva Schlüter-DITRA-SOUND KB 38, para vedação de juntas.
Inclui: Limpeza e preparação da superfície suporte. Corte do isolamento. Colocação da fita perimetral. Espalhamento do cimento cola sobre a superfície suporte. Colocação do isolamento. Vedação de juntas.
Critério de medição de projecto: Superfície medida segundo documentação gráfica de Projecto.
Critério de medição de obra: Medir-se-á a superfície realmente executada segundo especificações de Projecto.

| Código | Un | Descrição | Rendimento | Preço | Importância |
|---|---|---|---|---|---|
| mt09mcr021g | kg | Cimento cola de presa normal, C1, segundo NP EN 12004, cor cinzento. (material) | 2.000 | 0.35 | 0.70 |
| mt16pss010a | m² | Tela de polietileno, com ambas as faces revestidas de geotêxtil não tecido, Schlüter-DITRA-SOUND 355 "SCHLÜTER-SYSTEMS", de 3,5 mm de espessura; proporcionando uma redução do nível global de pressão sonora a sons de percussão de 13 dB, segundo NP EN ISO 717-2. (material) | 1.050 | 31.28 | 32.84 |
| mt16pss030a | m | Fita autocolante, Schlüter-DITRA-SOUND RSK 630 "SCHLÜTER-SYSTEMS", de 30 mm de largura e 6 mm de espessura, fornecida em rolos de 10 m de comprimento. (material) | 0.100 | 1.53 | 0.15 |
| mt16pss020a | m | Fita adesiva, Schlüter-DITRA-SOUND KB 38 "SCHLÜTER-SYSTEMS", de 38 mm de largura, fornecida em rolos de 50 m de comprimento. (material) | 0.100 | 0.32 | 0.03 |
| mo054 | h | Oficial de 1ª montador de isolamentos. (mão de obra) | 0.100 | 23.31 | 2.33 |
| mo101 | h | Ajudante de montador de isolamentos. (mão de obra) | 0.100 | 22.13 | 2.21 |
| % | % | Custos directos complementares | 2 % | 38.26 | 0.77 |
|  |  | Custos directos |  |  | 39.03 |
