# Cobertura plana não acessível, não ventilada, ajardinada extensiva, tipo invertida. Impermeabilização com lâminas de poliolefinas, tipo monocamada

- Propriedade do ficheiro: CYPE INGENIEROS, S.A.
- Formato: FIEBDC-3/2002
- Moeda: EUR
- Custos indirectos: 3.00 %
- IVA: 23.00 %

## Q Coberturas

### QD Planas não acessíveis, não ventiladas

#### QDE Ajardinadas extensivas

**QDE040** m² Cobertura plana não acessível, não ventilada, ajardinada extensiva, tipo invertida. Impermeabilização com lâminas de poliolefinas, tipo monocamada.
Cobertura plana não acessível, não ventilada, ajardinada extensiva (ecológica), tipo invertida, pendente de 1% a 5%. FORMAÇÃO DE PENDENTES: com guias de rincões, laroz e juntas com mestras de tijolo cerâmico furado duplo e camada de argila expandida, descarregada a seco e consolidada na superfície com leitada de cimento, proporcionando uma resistência à compressão de 1 MPa e com uma condutibilidade térmica de 0,087 W/(m°C), com espessura média de 10 cm; com camada de regularização de argamassa de cimento, confeccionada em obra, dosificação 1:6 de 4 cm de espessura, acabamento afagado; IMPERMEABILIZAÇÃO: tipo monocamada, colada, formada por uma lâmina impermeabilizante flexível de polietileno, com ambas as faces revestidas de geotêxtil não tecido, Schlüter-KERDI 200 "SCHLÜTER-SYSTEMS", de 0,2 mm de espessura, fixada ao suporte em toda a sua superfície através de cimento cola de presa normal, C1, cor cinzento, e sobreposições fixadas com adesivo bicomponente Schlüter-KERDI-COLL-L; ISOLAMENTO TÉRMICO: painel rígido de poliestireno extrudido, de superfície lisa e bordo lateral a meia madeira, de 50 mm de espessura, resistência à compressão >= 300 kPa; CAMADA SEPARADORA SOB PROTECÇÃO: geotêxtil não tecido composto por fibras de poliéster entrelaçadas, (150 g/m²); CAMADA DRENANTE E RETENTORA DE ÁGUA: lâmina drenante e retentora de água de estrutura nodular de polietileno de alta densidade (PEAD/HDPE), com nódulos de 20 mm de altura, formada por uma membrana de polietileno de alta densidade com relevo em cone truncado e perfurações na parte superior; CAMADA FILTRANTE: geotêxtil não tecido sintético, termosoldado, de polipropileno-polietileno, com uma resistência à tracção longitudinal de 16 kN/m, uma resistência à tracção transversal de 16,5 kN/m, uma abertura de cone ao ensaio de perfuração dinâmica segundo NP EN ISO 13433 inferior a 18 mm, resistência CBR ao punçoamento 2,7 kN e uma massa superficial de 200 g/m²; CAMADA DE PROTECÇÃO: camada de rocha vulcânica de 3 cm de espessura, sobre base de substrato orgânico de 6 cm de espessura.
Critérios considerados na determinação do preço da unidade de obra: O preço não inclui a execução e a vedação das juntas nem a execução de remates nos encontros com paramentos e drenagens.
Inclui: Marcação dos pontos singulares. Marcação das pendentes e traçado de rincões, larozes e juntas. Formação de pendentes com guias de rincões, laroz e juntas com mestras de tijolo. Enchimento de juntas com poliestireno expandido. Descarga a seco da argila expandida até alcançar o nível das mestras, e consolidação com leitada de cimento. Descarga, espalhamento e nivelamento com réguas da camada de argamassa de regularização. Limpeza e preparação da superfície. Aplicação do cimento cola. Colocação da impermeabilização. Revisão da superfície base na qual se realiza a fixação do isolamento de acordo com as exigências da técnica a utilizar. Corte, ajuste e colocação do isolamento. Colocação da camada separadora sob protecção. Colocação da camada drenante e filtrante. Espalhamento do substrato e da rocha vulcânica.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.008 | 1.50 | 0.01 |
| mt01arg005a | t | Areia de pedreira, para argamassa preparada em obra. (material) | 0.065 | 18.00 | 1.17 |
| mt08cem011a | kg | Cimento Portland CEM II/B-L 32,5 R, cor cinzento, em sacos, segundo NP EN 197-1. (material) | 10.000 | 0.10 | 1.00 |
| mt09mcr021g | kg | Cimento cola de presa normal, C1, segundo NP EN 12004, cor cinzento. (material) | 4.000 | 0.35 | 1.40 |
| mt15res010a | m² | Lâmina impermeabilizante flexível de polietileno, com ambas as faces revestidas de geotêxtil não tecido, Schlüter-KERDI 200 "SCHLÜTER-SYSTEMS", de 0,2 mm de espessura. (material) | 1.100 | 19.66 | 21.63 |
| mt15res060d | kg | Adesivo bicomponente, Schlüter-KERDI-COLL-L "SCHLÜTER-SYSTEMS", à base de uma dispersão acrílica sem dissolventes e pó de cimento, para a vedação de juntas. (material) | 0.105 | 11.92 | 1.25 |
| mt16pxa010abq | m² | Painel rígido de poliestireno extrudido, segundo EN 13164, de superfície lisa e bordo lateral a meia madeira, de 50 mm de espessura, resistência à compressão >= 300 kPa, resistência térmica 1,5 m²°C/W, condutibilidade térmica 0,033 W/(m°C), Euroclasse E de reacção ao fogo segundo NP EN 13501-1, com código de designação XPS-EN 13164-T1-CS(10/Y)300-DS(70,90)-DLT(2)5-CC(2/1,5/50)125-WL(T)0,7-WD(V)3-FTCD1. (material) | 1.050 | 9.81 | 10.30 |
| mt14gsa020bc | m² | Geotêxtil não tecido composto por fibras de poliéster entrelaçadas, com uma resistência à tracção longitudinal de 1,88 kN/m, uma resistência à tracção transversal de 1,49 kN/m, uma abertura de cone ao ensaio de perfuração dinâmica segundo NP EN ISO 13433 inferior a 40 mm, resistência CBR ao punçoamento 0,3 kN e uma massa superficial de 150 g/m², segundo EN 13252. (material) | 1.050 | 0.68 | 0.71 |
| mt14gdc010v | m² | Lâmina drenante e retentora de água de estrutura nodular de polietileno de alta densidade (PEAD/HDPE), com nódulos de 20 mm de altura, formada por uma membrana de polietileno de alta densidade com relevo em cone truncado e perfurações na parte superior, resistência à compressão 180 kN/m² segundo EN ISO 604 e capacidade de drenagem 12 l/(s·m). (material) | 1.050 | 9.39 | 9.86 |
| mt14gsa010dg | m² | Geotêxtil não tecido sintético, termosoldado, de polipropileno-polietileno, com uma resistência à tracção longitudinal de 16 kN/m, uma resistência à tracção transversal de 16,5 kN/m, uma abertura de cone ao ensaio de perfuração dinâmica segundo NP EN ISO 13433 inferior a 18 mm, resistência CBR ao punçoamento 2,7 kN e uma massa superficial de 200 g/m². (material) | 1.050 | 2.56 | 2.69 |
| mt48sad010 | l | Substrato orgânico, para coberturas ajardinadas extensivas. (material) | 60.000 | 0.19 | 11.40 |
| mt48sad020 | kg | Rocha vulcânica de diferentes granulometrias, para colocar sobre o substrato orgânico em coberturas ajardinadas extensivas. (material) | 50.000 | 0.26 | 13.00 |
| mq06hor010 | h | Betoneira eléctrica com uma capacidade de amassadura de 160 l. (equipamento) | 0.028 | 3.45 | 0.10 |
| mo020 | h | Oficial de 1ª construção. (mão de obra) | 0.090 | 22.68 | 2.04 |
| mo113 | h | Operário não qualificado construção. (mão de obra) | 0.410 | 21.45 | 8.79 |
| mo029 | h | Oficial de 1ª aplicador de lâminas impermeabilizantes. (mão de obra) | 0.270 | 22.68 | 6.12 |
| mo067 | h | Ajudante de aplicador de lâminas impermeabilizantes. (mão de obra) | 0.270 | 22.13 | 5.98 |
| mo054 | h | Oficial de 1ª montador de isolamentos. (mão de obra) | 0.050 | 23.31 | 1.17 |
| mo101 | h | Ajudante de montador de isolamentos. (mão de obra) | 0.050 | 22.13 | 1.11 |
| mo040 | h | Oficial de 1ª jardineiro. (mão de obra) | 0.053 | 22.68 | 1.20 |
| mo115 | h | Operário jardineiro. (mão de obra) | 0.053 | 21.45 | 1.14 |
| % | % | Custos directos complementares | 2 % | 118.53 | 2.37 |
|  |  | Custos directos |  |  | 120.90 |
