# Remate de degrau com revestimento cerâmico ou de pedra natural, através de perfil pré-moldado com banda anti-deslizante de borracha sintética

- Propriedade do ficheiro: CYPE INGENIEROS, S.A.
- Formato: FIEBDC-3/2002
- Moeda: EUR
- Custos indirectos: 3.00 %
- IVA: 23.00 %

## R Revestimentos

### RE Degraus

#### REA Remates

**REA033** m Remate de degrau com revestimento cerâmico ou de pedra natural, através de perfil pré-moldado com banda anti-deslizante de borracha sintética.
Formação de remate de degrau com revestimento cerâmico ou de pedra natural, através de perfil de alumínio anodizado, Schlüter-TREP-V 42 FG 90/300 "SCHLÜTER-SYSTEMS", de 9 mm de altura, com banda anti-deslizante intercambiável de borracha sintética, de 42 mm de largura, cor cinzento, de aderência R-10, segundo DIN-EN 16165, e perfurações trapezoidais para a sua fixação. Incluindo limpeza e preparação da superfície suporte, marcação e fixação do perfil com adesivo e resolução de encontros.
Inclui: Limpeza e preparação da superfície suporte. Marcação. Corte, colocação e fixação do perfil. Resolução de encontros.
Critério de medição de projecto: Comprimento medido segundo documentação gráfica de Projecto.
Critério de medição de obra: Medir-se-á o comprimento realmente executado segundo especificações de Projecto.

| Código | Un | Descrição | Rendimento | Preço | Importância |
|---|---|---|---|---|---|
| mt18jrs200aa1 | m | Perfil de alumínio anodizado, Schlüter-TREP-V 42 FG 90/300 "SCHLÜTER-SYSTEMS", de 9 mm de altura, com banda anti-deslizante intercambiável de borracha sintética, de 42 mm de largura, cor cinzento, de aderência R-10, segundo DIN-EN 16165, e perfurações trapezoidais para a sua fixação, fornecido em barras de 3 m de comprimento, para remate de degrau com revestimento cerâmico ou de pedra natural. (material) | 1.050 | 28.19 | 29.60 |
| mo023 | h | Oficial de 1ª ladrilhador. (mão de obra) | 0.050 | 24.63 | 1.23 |
| % | % | Custos directos complementares | 2 % | 30.83 | 0.62 |
|  |  | Custos directos |  |  | 31.45 |
