# Drenagem de pavimentos flutuantes com placas de nódulos de polietileno

- Propriedade do ficheiro: CYPE Ingenieros S.A.
- Formato: FIEBDC-3/2016
- Programa: Gerador de preços para construção civil. CYPE Ingenieros, S.A.
- Data: 10/06/2024
- Moeda: EUR
- Custos indirectos: 3 %
- IVA: 23 %

## N Isolamentos e impermeabilizações

### ND Drenagens

#### NDL Pavimentos flutuantes

**NDL010** m² Drenagem de pavimentos flutuantes com placas de nódulos de polietileno.
Drenagem de pavimentos flutuantes com placa de nódulos, de polietileno de alta resistência à compressão com aberturas e canais de drenagem, 120x90 cm, modelo Schlüter-BEKOTEC EN 23 FD "SCHLÜTER-SYSTEMS", colocada directamente sobre a impermeabilização.
Inclui: Limpeza e preparação da superfície suporte. Corte e preparação da placa drenante. Colocação da placa drenante.
Critério de medição de projecto: Superfície medida segundo documentação gráfica de Projecto.
Critério de medição de obra: Medir-se-á a superfície realmente executada segundo especificações de Projecto.

| Código | Un | Descrição | Rendimento | Preço | Importância |
|---|---|---|---|---|---|
| mt17sch060d | m² | Placa de nódulos, de polietileno de alta resistência à compressão com aberturas e canais de drenagem, 120x90 cm, modelo Schlüter-BEKOTEC EN 23 FD "SCHLÜTER-SYSTEMS", para tubos de 14 mm de diâmetro, espaçamento do tubo múltiplo de 7,5 cm, união entre placas através de sobreposição de uma fila de nódulos. (material) | 1 | 19.89 | 19.890 |
| mo029 | h | Oficial de 1ª aplicador de lâminas impermeabilizantes. (mão de obra) | 0.04 | 22.68 | 0.907 |
| mo067 | h | Ajudante de aplicador de lâminas impermeabilizantes. (mão de obra) | 0.04 | 22.13 | 0.885 |
| % | % | Custos directos complementares | 2 % | 21.682 | 0.434 |
|  |  | Custos directos |  |  | 22.116 |
