# Encontro de cobertura plana acessível, ventilada com sumidouro. Impermeabilização com lâminas de poliolefinas

- Propriedade do ficheiro: CYPE Ingenieros S.A.
- Formato: FIEBDC-3/2016
- Programa: Gerador de preços para construção civil. CYPE Ingenieros, S.A.
- Data: 22/10/2024
- Moeda: EUR
- Custos indirectos: 3 %
- IVA: 23 %

## Q Coberturas

### QB Planas acessíveis, ventiladas

#### QBF Pontos singulares

**QBF031** Ud Encontro de cobertura plana acessível, ventilada com sumidouro. Impermeabilização com lâminas de poliolefinas.
Encontro de cobertura plana acessível, ventilada, com pavimento fixo, tipo convencional com sumidouro de saída vertical, realizando um rebaixo no suporte à volta do sumidouro, no qual será assente a impermeabilização composta por: kit Schlüter-KERDI-DRAIN BH 50 B "SCHLÜTER-SYSTEMS", formado por sumidouro de saída horizontal com ligação articulada de 50 mm de diâmetro e entrada com ligação rígida de 40 mm de diâmetro, e lâmina impermeabilizante flexível de polietileno, com ambas as faces revestidas de geotêxtil não tecido, fixada ao suporte em toda a sua superfície com cimento cola de presa normal C1 e kit Schlüter-KERDI-DRAIN R10 ED1 S "SCHLÜTER-SYSTEMS", formado por grelha quadrada de aço inoxidável AISI 304, com parafusos à vista, Diseño 1, de 100x100 mm, aro de aço inoxidável AISI 304, e anel de fixação em altura.
Inclui: Execução de rebaixe do suporte à volta do sumidouro. Limpeza e preparação da superfície. Colocação do sumidouro. Colocação da peça de reforço com cimento cola. Colocação da grelha.
Critério de medição de projecto: Número de unidades previstas, segundo documentação gráfica de Projecto.
Critério de medição de obra: Medir-se-á o número de unidades realmente executadas segundo especificações de Projecto.

| Código | Un | Descrição | Rendimento | Preço | Importância |
|---|---|---|---|---|---|
| mt09mcr021g | kg | Cimento cola de presa normal, C1, segundo NP EN 12004, cor cinzento. (material) | 1 | 0.35 | 0.350 |
| mt15res200bj | Ud | Kit Schlüter-KERDI-DRAIN BH 50 B "SCHLÜTER-SYSTEMS", formado por sumidouro de saída horizontal com ligação articulada de 50 mm de diâmetro e entrada com ligação rígida de 40 mm de diâmetro, e lâmina impermeabilizante flexível de polietileno, com ambas as faces revestidas de geotêxtil não tecido. (material) | 1 | 115.76 | 115.760 |
| mt15res205aal | Ud | Kit Schlüter-KERDI-DRAIN R10 ED1 S "SCHLÜTER-SYSTEMS", formado por grelha quadrada de aço inoxidável AISI 304, com parafusos à vista, Diseño 1, de 100x100 mm, aro de aço inoxidável AISI 304, e anel de fixação em altura. (material) | 1 | 65.15 | 65.150 |
| mo029 | h | Oficial de 1ª aplicador de lâminas impermeabilizantes. (mão de obra) | 0.28 | 22.68 | 6.350 |
| mo067 | h | Ajudante de aplicador de lâminas impermeabilizantes. (mão de obra) | 0.28 | 22.13 | 6.196 |
| mo008 | h | Oficial de 1ª canalizador. (mão de obra) | 0.1 | 23.31 | 2.331 |
| % | % | Custos directos complementares | 2 % | 196.137 | 3.923 |
|  |  | Custos directos |  |  | 200.060 |

Resíduos:
- colocação: mt09mcr021g Cimento cola de presa normal, C1, segundo NP EN 12004, cor cinzento; factor de resíduo 0.07

## Recursos

**mt09mcr021g** kg Cimento cola de presa normal, C1, segundo NP EN 12004, cor cinzento
Dados técnicos: Custo energético 3.871 MJ; Emissão de CO2 0.344 kg; Código LER 17 09 04; Massa do elemento 1 kg; Volume 0.000667 m3
Resíduos:
- embalagem: re170203 Plástico. (componente de resíduo); rendimento 0.003 kg; Código LER 17 02 03; Massa do elemento 1 kg; Volume 0.001667 m3
