# Rodapé de aço inoxidável

- Propriedade do ficheiro: CYPE Ingenieros S.A.
- Formato: FIEBDC-3/2016
- Programa: Gerador de preços para construção civil. CYPE Ingenieros, S.A.
- Data: 03/07/2024
- Moeda: EUR
- Custos indirectos: 3 %
- IVA: 23 %

## R Revestimentos

### RS Pavimentos

#### RSD Remates de pavimento

**RSD010** m Rodapé de aço inoxidável.
Rodapé de aço inoxidável AISI 304, acabamento escovado, Schlüter-DESIGNBASE-SL 110 EB "SCHLÜTER-SYSTEMS", de 110 mm de altura e 10,5 mm de largura na base. COLOCAÇÃO: com cola.
Inclui: Limpeza e preparação da superfície suporte. Marcação. Corte do rodapé. Colocação e fixação do rodapé. Resolução de esquinas e encontros. Limpeza final.
Critério de medição de projecto: Comprimento medido segundo documentação gráfica de Projecto, sem incluir vãos de portas. Não foi incrementada a medição por perdas, uma vez que na composição se considerou 5% a mais.
Critério de medição de obra: Medir-se-á o comprimento realmente executado segundo especificações de Projecto.

| Código | Un | Descrição | Rendimento | Preço | Importância |
|---|---|---|---|---|---|
| mt15res070a | Ud | Cartucho de massa adesiva elástica monocomponente, Schlüter-KERDI-FIX "SCHLÜTER-SYSTEMS", à base de polímeros híbridos neutros (MS), de 290 ml, cor cinzento ou branco e acabamento brilhante. (material) | 0.02 | 23.85 | 0.477 |
| mt18jrs734a | m | Rodapé de aço inoxidável AISI 304, acabamento escovado, Schlüter-DESIGNBASE-SL 110 EB "SCHLÜTER-SYSTEMS", de 110 mm de altura e 10,5 mm de largura na base, fornecido em barras de 2,5 m de comprimento, inclusive peças para uniões, resolução de ângulos e terminações. (material) | 1.05 | 46.32 | 48.636 |
| mo023 | h | Oficial de 1ª ladrilhador. (mão de obra) | 0.12 | 22.68 | 2.722 |
| % | % | Custos directos complementares | 2 % | 51.835 | 1.037 |
|  |  | Custos directos |  |  | 52.872 |

Resíduos:
- colocação: mt15res070a; factor de resíduo 0.03
- colocação: mt18jrs734a; factor de resíduo 0.0045

## Recursos

**mt15res070a** Ud Cartucho de massa adesiva elástica monocomponente
Dados técnicos: Custo energético 71.281 MJ; Emissão de CO2 3.482 kg; Código LER 17 09 04; Massa do elemento 0.36 kg; Volume 0.00024 m3
Resíduos:
- embalagem: re170203 Plástico. (componente de resíduo); rendimento 0.2 kg; Código LER 17 02 03; Massa do elemento 1 kg; Volume 0.001667 m3

**mt18jrs734a** m Rodapé de aço inoxidável AISI 304
Dados técnicos: Custo energético 167.445 MJ; Emissão de CO2 24.538 kg; Código LER 17 04 05; Massa do elemento 3.5 kg; Volume 0.001667 m3
Resíduos:
- embalagem: re170203 Plástico; rendimento 0.008 kg
