# Regulação de um circuito de aquecimento por piso radiante

- Propriedade do ficheiro: CYPE INGENIEROS, S.A.
- Formato: FIEBDC-3/2002
- Moeda: EUR
- Custos indirectos: 3.00 %
- IVA: 23.00 %

## I Instalações

### IC Aquecimento, arrefecimento, climatização e A.Q.S.

#### ICE Emissores a água para aquecimento e arrefecimento

**ICE157** Ud Regulação de um circuito de aquecimento por piso radiante.
Válvula de limitação da temperatura de retorno para um circuito de aquecimento, modelo Schlüter-BEKOTEC-THERM-BTRTB V2W "SCHLÜTER-SYSTEMS", com roda de termostato para regulação da temperatura entre 20°C e 40°C, purgador de ar, ligações eurocone de 3/4", instalada em caixa de 145x145x55 mm, encastrável em parede, com tampa lacada em branco de 155x155 mm, e 2 curvatubos de plástico, com kit de 2 racores de cobre niquelado com saída roscada eurocone fêmea, 14 mm x 3/4", modelo Schlüter-BEKOTEC-THERM-BTZ2 KV 14, para ligação do circuito de piso radiante à válvula e kit de 2 racores de cobre niquelado com saída roscada eurocone macho, 14 mm x 3/4", modelo Schlüter-BEKOTEC-THERM-BTZ2 AN 14 para ligação do tubo ao circuito de alta temperatura. Totalmente montado, ligado e testado.
Inclui: Implantação da unidade. Colocação e fixação da unidade. Ligação da unidade à tubagem.
Critério de medição de projecto: Número de unidades previstas, segundo documentação gráfica de Projecto.
Critério de medição de obra: Medir-se-á o número de unidades realmente executadas segundo especificações de Projecto.

| Código | Un | Descrição | Rendimento | Preço | Importância |
|---|---|---|---|---|---|
| mt38sch140f | Ud | Válvula de limitação da temperatura de retorno para um circuito de aquecimento, modelo Schlüter-BEKOTEC-THERM-BTRTB V2W "SCHLÜTER-SYSTEMS", com roda de termostato para regulação da temperatura entre 20°C e 40°C, purgador de ar, ligações eurocone de 3/4", instalada em caixa de 145x145x55 mm, encastrável em parede, com tampa lacada em branco de 155x155 mm, e 2 curvatubos de plástico. (material) | 1.000 | 237.86 | 237.86 |
| mt38sch065fg | Ud | Kit de 2 racores de cobre niquelado com saída roscada eurocone fêmea, 14 mm x 3/4", modelo Schlüter-BEKOTEC-THERM-BTZ2 KV 14 "SCHLÜTER-SYSTEMS". (material) | 1.000 | 10.81 | 10.81 |
| mt38sch066k | Ud | Kit de 2 racores de cobre niquelado com saída roscada eurocone macho, 14 mm x 3/4", modelo Schlüter-BEKOTEC-THERM-BTZ2 AN 14 "SCHLÜTER-SYSTEMS". (material) | 1.000 | 16.27 | 16.27 |
| mo004 | h | Oficial de 1ª instalador de aquecimento. (mão de obra) | 0.218 | 23.31 | 5.08 |
| mo103 | h | Ajudante de instalador de aquecimento. (mão de obra) | 0.218 | 22.09 | 4.82 |
| % | % | Custos directos complementares | 2 % | 274.84 | 5.50 |
|  |  | Custos directos |  |  | 280.34 |
