# Colector para aquecimento e arrefecimento por piso radiante

- Propriedade do ficheiro: CYPE INGENIEROS, S.A.
- Formato: FIEBDC-3/2002
- Moeda: EUR
- Custos indirectos: 3.00 %
- IVA: 23.00 %

## I Instalações

### IC Aquecimento, arrefecimento, climatização e A.Q.S.

#### ICE Emissores a água para aquecimento e arrefecimento

**ICE100** Ud Colector para aquecimento e arrefecimento por piso radiante.
Distribuidor de circuitos de aço inoxidável de 25 mm de diâmetro nominal, modelo Schlüter-BEKOTEC-THERM-BTHVT 4 DE "SCHLÜTER-SYSTEMS", para 4 circuitos, com purgadores manuais de ar e tampões para ambos os colectores, caudalímetros com escala medidora transparente no colector de impulsão, com regulação entre 0,5 e 3 litros/min, termómetros em impulsão e em retorno, detentores no colector de retorno, racores de ligação de 1", válvulas de seccionamento de 1/2", ligações roscadas de 3/4" em cada derivação e suportes para fixação dos colectores ao armário, com, kit para a ligação de 4 circuitos, com tubos de 16 mm, aos colectores, modelo Schlüter-BEKOTEC-THERM-BTHV 4 AS, kit de 2 válvulas de corte de esfera de cobre niquelado de 1" para ligação aos colectores, com saída roscada fêmea, de 3/4", modelo Schlüter-BEKOTEC-THERM-KH 20, e armário encastrável para colector, de chapa de aço, dimensões exteriores 490x705x110 mm, largura interior 455 mm, profundidade regulável entre 110 e 150 mm, modelo Schlüter-BEKOTEC-THERM-BTVSE 4 BW. Totalmente montado, ligado e testado.
Inclui: Marcação da localização do colector. Colocação do armário para o colector. Colocação do colector. Ligação das tubagens ao colector. Ligação do colector à rede de distribuição interior ou à caldeira. Realização de ensaios.
Critério de medição de projecto: Número de unidades previstas, segundo documentação gráfica de Projecto.
Critério de medição de obra: Medir-se-á o número de unidades realmente executadas segundo especificações de Projecto.

| Código | Un | Descrição | Rendimento | Preço | Importância |
|---|---|---|---|---|---|
| mt38sch100cc | Ud | Distribuidor de circuitos de aço inoxidável de 25 mm de diâmetro nominal, modelo Schlüter-BEKOTEC-THERM-BTHVT 4 DE "SCHLÜTER-SYSTEMS", para 4 circuitos, com purgadores manuais de ar e tampões para ambos os colectores, caudalímetros com escala medidora transparente no colector de impulsão, com regulação entre 0,5 e 3 litros/min, termómetros em impulsão e em retorno, detentores no colector de retorno, racores de ligação de 1", válvulas de seccionamento de 1/2", ligações roscadas de 3/4" em cada derivação e suportes para fixação dos colectores ao armário. (material) | 1.000 | 341.85 | 341.85 |
| mt38sch105ec | Ud | Kit para a ligação de 4 circuitos, com tubos de 16 mm, aos colectores, modelo Schlüter-BEKOTEC-THERM-BTHV 4 AS "SCHLÜTER-SYSTEMS", formado por 2 racores de 16 mm x 1/2" por circuito, 2 pinças para fixação de tubos a placa de nódulos num ângulo de 45°, 2 pinças para fixação de tubos a placa de nódulos em zonas difíceis e 2 curvatubos de plástico por circuito. (material) | 1.000 | 69.05 | 69.05 |
| mt38sch062k | Ud | Kit de 2 válvulas de corte de esfera de cobre niquelado de 1" para ligação aos colectores, com saída roscada fêmea, de 3/4", modelo Schlüter-BEKOTEC-THERM-KH 20 "SCHLÜTER-SYSTEMS". (material) | 1.000 | 33.21 | 33.21 |
| mt38sch200a | Ud | Armário encastrável para colector, de chapa de aço, dimensões exteriores 490x705x110 mm, largura interior 455 mm, profundidade regulável entre 110 e 150 mm, modelo Schlüter-BEKOTEC-THERM-BTVSE 4 BW "SCHLÜTER-SYSTEMS", com pés com altura regulável de 0 a 90 mm, porta lacada em branco, guias para a colocação dos colectores e guia para a montagem do módulo de controlo. (material) | 1.000 | 199.86 | 199.86 |
| mo004 | h | Oficial de 1ª instalador de aquecimento. (mão de obra) | 1.742 | 23.31 | 40.61 |
| mo103 | h | Ajudante de instalador de aquecimento. (mão de obra) | 1.742 | 22.09 | 38.48 |
| % | % | Custos directos complementares | 2 % | 723.06 | 14.46 |
|  |  | Custos directos |  |  | 737.52 |
