# Sistema de aquecimento por parede radiante eléctrica

- Propriedade do ficheiro: CYPE INGENIEROS, S.A.
- Formato: FIEBDC-3/2002
- Moeda: EUR
- Custos indirectos: 3.00 %
- IVA: 23.00 %

## I Instalações

### IC Aquecimento, arrefecimento, climatização e A.Q.S.

#### ICM Emissores de calor eléctricos

**ICM056** m² Sistema de aquecimento por parede radiante eléctrica.
Sistema Schlüter-DITRA-HEAT-PS "SCHLÜTER-SYSTEMS" de aquecimento por parede radiante eléctrica, composto por lâmina de polipropileno, modelo Schlüter-DITRA-HEAT-DH5 12M, fornecida em rolos de 12,5x1 m e 5,5 mm de espessura, aderida ao suporte com cimento cola aplicado em camada fina e cabo de aquecimento eléctrico, modelo Schlüter-DITRA-HEAT-DH E CHC 4, com uma potência de 120 W/m², para revestir.
Inclui: Limpeza e preparação da superfície suporte. Aplicação do adesivo em camada fina para suporte da lâmina de dessolidarização. Colocação e fixação da lâmina de dessolidarização. Colocação do cabo de aquecimento sobre a lâmina de dessolidarização. Ligação e verificação do seu correcto funcionamento.
Critério de medição de projecto: Superfície útil, medida segundo documentação gráfica de Projecto.
Critério de medição de obra: Medir-se-á a superfície realmente executada segundo especificações de Projecto.

| Código | Un | Descrição | Rendimento | Preço | Importância |
|---|---|---|---|---|---|
| mt09mcr010 | kg | Cimento cola de utilização exclusiva para interiores e apto para aquecimento por piso radiante. (material) | 2.000 | 0.22 | 0.44 |
| mt38sch015x | m² | Lâmina de polipropileno, modelo Schlüter-DITRA-HEAT-DH5 12M "SCHLÜTER-SYSTEMS", de estrutura nodular na face superior e revestida de geotêxtil não tecido na sua face inferior, para suporte do cabo de aquecimento eléctrico Schlüter-DITRA-HEAT-E-HK, com funções de dessolidarização e equilíbrio da pressão de vapor, fornecida em rolos de 12,5x1 m e 5,5 mm de espessura. (material) | 1.000 | 21.48 | 21.48 |
| mt38sch400fuw | Ud | Bobina de cabo de aquecimento eléctrico, modelo Schlüter-DITRA-HEAT-DH E CHC 4 "SCHLÜTER-SYSTEMS", com uma potência de 120 W/m², para aquecimento de 0,25 m² com uma potência total de 30 W, um comprimento total de 4 m e um comprimento de cabo frio de 4 m, para instalação sobre lâmina de dessolidarização Schlüter-DITRA-HEAT, com peça de ligação num extremo. (material) | 4.000 | 122.88 | 491.52 |
| mt08aaa010a | m³ | Água. (material) | 0.004 | 1.50 | 0.01 |
| mo004 | h | Oficial de 1ª instalador de aquecimento. (mão de obra) | 0.268 | 23.31 | 6.25 |
| mo103 | h | Ajudante de instalador de aquecimento. (mão de obra) | 0.268 | 22.09 | 5.92 |
| % | % | Custos directos complementares | 2 % | 525.62 | 10.51 |
|  |  | Custos directos |  |  | 536.13 |
