# Termostato para sistema de aquecimento por tecto, parede ou piso radiantes

- Propriedade do ficheiro: CYPE INGENIEROS, S.A.
- Formato: FIEBDC-3/2002
- Moeda: EUR
- Custos indirectos: 3.00 %
- IVA: 23.00 %

## I Instalações

### IC Aquecimento, arrefecimento, climatização e A.Q.S.

#### ICM Emissores de calor eléctricos

**ICM058** Ud Termostato para sistema de aquecimento por tecto, parede ou piso radiantes.
Regulação da temperatura com termostato analógico encastrável, modelo Schlüter-DITRA-HEAT-DH E RT4/BW "SCHLÜTER-SYSTEMS", alimentação monofásica a 230 V, com interruptor on/off e duas sondas de temperatura, de 3 m de comprimento e kit de montagem, modelo Schlüter-DITRA-HEAT-DH E ZS1 "SCHLÜTER-SYSTEMS", formado por caixa de conexão do termostato, protecção de alumínio para o final da sonda e tubo corrugado de protecção de 2,5 m de comprimento, para sistema Schlüter-DITRA-HEAT-E "SCHLÜTER-SYSTEMS" de aquecimento por piso radiante eléctrico.
Inclui: Abertura de roço no paramento para alojar as canalizações. Abertura de roço no pavimento para alojar o tubo corrugado protector da sonda de temperatura sob a lâmina dessolidarizante. Colocação da sonda de temperatura. Ligação eléctrica com os emissores e com a rede eléctrica de fornecimento. Verificação do seu correcto funcionamento.
Critério de medição de projecto: Número de unidades previstas, segundo documentação gráfica de Projecto.
Critério de medição de obra: Medir-se-á o número de unidades realmente executadas segundo especificações de Projecto.

| Código | Un | Descrição | Rendimento | Preço | Importância |
|---|---|---|---|---|---|
| mt38sch405d | Ud | Regulação da temperatura com termostato analógico encastrável, modelo Schlüter-DITRA-HEAT-DH E RT4/BW "SCHLÜTER-SYSTEMS", alimentação monofásica a 230 V, com interruptor on/off e duas sondas de temperatura, de 3 m de comprimento. (material) | 1.000 | 172.03 | 172.03 |
| mt38sch412d | Ud | Kit de montagem para o sistema de regulação da temperatura, modelo Schlüter-DITRA-HEAT-DH E ZS1 "SCHLÜTER-SYSTEMS", formado por caixa de conexão do termostato, protecção de alumínio para o final da sonda e tubo corrugado de protecção de 2,5 m de comprimento. (material) | 1.000 | 15.81 | 15.81 |
| mo004 | h | Oficial de 1ª instalador de aquecimento. (mão de obra) | 0.107 | 23.31 | 2.49 |
| mo103 | h | Ajudante de instalador de aquecimento. (mão de obra) | 0.107 | 22.09 | 2.36 |
| % | % | Custos directos complementares | 2 % | 192.69 | 3.85 |
|  |  | Custos directos |  |  | 196.54 |
