# Junta de dilatação em cobertura plana acessível, não ventilada. Impermeabilização com lâminas de poliolefinas

- Propriedade do ficheiro: CYPE INGENIEROS, S.A.
- Formato: FIEBDC-3/2002
- Moeda: EUR
- Custos indirectos: 3.00 %
- IVA: 23.00 %

## Q Coberturas

### QA Planas acessíveis, não ventiladas

#### QAF Pontos singulares

**QAF011** m Junta de dilatação em cobertura plana acessível, não ventilada. Impermeabilização com lâminas de poliolefinas.
Junta de dilatação em cobertura plana acessível, não ventilada, com pavimento flutuante sobre suportes, tipo convencional. Impermeabilização: banda de reforço Schlüter-KERDI-FLEX 125 "SCHLÜTER-SYSTEMS", de 125 mm de largura e 0,3 mm de espessura, fixada ao suporte com adesivo bicomponente Schlüter-KERDI-COLL-L "SCHLÜTER-SYSTEMS", formando um fole sem aderir na zona da junta; fundo de juntas para vedação em cordões de polietileno expandido, de 30 mm de diâmetro; e banda de acabamento Schlüter-KERDI-FLEX 125 "SCHLÜTER-SYSTEMS", de 125 mm de largura e 0,3 mm de espessura fixada à impermeabilização contínua da cobertura, com adesivo bicomponente Schlüter-KERDI-COLL-L "SCHLÜTER-SYSTEMS", formando um fole sem aderir na zona da junta, sobre o cordão de enchimento.
Inclui: Limpeza e preparação da superfície. Colocação da banda de reforço com cimento cola. Colocação do cordão de enchimento no interior da junta. Colocação da banda de finalização com cimento cola.
Critério de medição de projecto: Comprimento medido em projecção horizontal, segundo documentação gráfica de Projecto.
Critério de medição de obra: Medir-se-á, em projecção horizontal, o comprimento realmente executado segundo especificações de Projecto.

| Código | Un | Descrição | Rendimento | Preço | Importância |
|---|---|---|---|---|---|
| mt15res060d | kg | Adesivo bicomponente, Schlüter-KERDI-COLL-L "SCHLÜTER-SYSTEMS", à base de uma dispersão acrílica sem dissolventes e pó de cimento, para a vedação de juntas. (material) | 0.500 | 11.92 | 5.96 |
| mt15res030i | m | Banda de reforço flexível, Schlüter-KERDI-FLEX 125 "SCHLÜTER-SYSTEMS", de 125 mm de largura e 0,3 mm de espessura, para vedação de juntas de movimento, fornecida em rolos de 30 m de comprimento. (material) | 2.100 | 6.84 | 14.36 |
| mt15sja030df | m | Fundo de juntas para vedação em cordões de polietileno expandido, de 30 mm de diâmetro, para limitar a profundidade da junta de dilatação. (material) | 1.050 | 0.54 | 0.57 |
| mo029 | h | Oficial de 1ª aplicador de lâminas impermeabilizantes. (mão de obra) | 0.115 | 22.68 | 2.61 |
| mo067 | h | Ajudante de aplicador de lâminas impermeabilizantes. (mão de obra) | 0.115 | 22.13 | 2.54 |
| % | % | Custos directos complementares | 2 % | 26.04 | 0.52 |
|  |  | Custos directos |  |  | 26.56 |
