# Cobertura plana acessível, não ventilada, com pavimento flutuante isolante, tipo invertida. Impermeabilização com lâminas de poliolefinas, tipo monocamada

- Propriedade do ficheiro: CYPE INGENIEROS, S.A.
- Formato: FIEBDC-3/2002
- Moeda: EUR
- Custos indirectos: 3.00 %
- IVA: 23.00 %

## Q Coberturas

### QA Planas acessíveis, não ventiladas

#### QAG Com pavimento flutuante isolante

**QAG040** m² Cobertura plana acessível, não ventilada, com pavimento flutuante isolante, tipo invertida. Impermeabilização com lâminas de poliolefinas, tipo monocamada.
Cobertura plana acessível, não ventilada, com pavimento flutuante isolante, tipo invertida, pendente de 1% a 5%, para tráfego pedonal privado. FORMAÇÃO DE PENDENTES: com guias de rincões, laroz e juntas com mestras de tijolo cerâmico furado duplo e camada de argila expandida, descarregada a seco e consolidada na superfície com leitada de cimento, proporcionando uma resistência à compressão de 1 MPa e com uma condutibilidade térmica de 0,087 W/(m°C), com espessura média de 10 cm; com camada de regularização de argamassa de cimento, confeccionada em obra, dosificação 1:6 de 4 cm de espessura, acabamento afagado; IMPERMEABILIZAÇÃO: tipo monocamada, colada, formada por uma lâmina impermeabilizante flexível de polietileno, com ambas as faces revestidas de geotêxtil não tecido, Schlüter-KERDI 200 "SCHLÜTER-SYSTEMS", de 0,2 mm de espessura, fixada ao suporte em toda a sua superfície através de cimento cola de presa normal C1, juntas com banda de vedação Schlüter-KERDI-KEBA 100/125 fixada com adesivo bicomponente Schlüter-KERDI-COLL-L, e sobreposições fixadas com adesivo bicomponente Schlüter-KERDI-COLL-L; CAMADA SEPARADORA SOB PROTECÇÃO: geotêxtil não tecido composto por fibras de poliéster entrelaçadas, (200 g/m²); CAMADA DE PROTECÇÃO E ISOLAMENTO TÉRMICO: pavimento flutuante de lajetas térmicas, formadas por 35 mm de argamassa e 40 mm de poliestireno extrudido, de 600x600 mm, cor cinzento, acabamento poroso, colocadas directamente sobre a camada separadora.
Critérios considerados na determinação do preço da unidade de obra: O preço não inclui a execução e a vedação das juntas nem a execução de remates nos encontros com paramentos e drenagens.
Inclui: Marcação dos pontos singulares. Marcação das pendentes e traçado de rincões, larozes e juntas. Formação de pendentes com guias de rincões, laroz e juntas com mestras de tijolo. Enchimento de juntas com poliestireno expandido. Descarga a seco da argila expandida até alcançar o nível das mestras, e consolidação com leitada de cimento. Descarga, espalhamento e nivelamento da argamassa de regularização. Limpeza e preparação da superfície. Aplicação do cimento cola. Colocação da impermeabilização. Colocação da camada separadora sob protecção. Colocação do pavimento isolante.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt16pea020b | m² | Painel rígido de poliestireno expandido, segundo NP EN 13163, bordo lateral recto, de 20 mm de espessura, resistência térmica 0,55 m²°C/W, condutibilidade térmica 0,036 W/(m°C), para junta de dilatação. (material) | 0.010 | 1.34 | 0.01 |
| mt08aaa010a | m³ | Água. (material) | 0.008 | 1.50 | 0.01 |
| mt01arg005a | t | Areia de pedreira, para argamassa preparada em obra. (material) | 0.065 | 18.00 | 1.17 |
| mt08cem011a | kg | Cimento Portland CEM II/B-L 32,5 R, cor cinzento, em sacos, segundo NP EN 197-1. (material) | 10.000 | 0.10 | 1.00 |
| mt09mcr021g | kg | Cimento cola de presa normal, C1, segundo NP EN 12004, cor cinzento. (material) | 4.000 | 0.35 | 1.40 |
| mt15res010a | m² | Lâmina impermeabilizante flexível de polietileno, com ambas as faces revestidas de geotêxtil não tecido, Schlüter-KERDI 200 "SCHLÜTER-SYSTEMS", de 0,2 mm de espessura. (material) | 1.100 | 19.66 | 21.63 |
| mt15res060d | kg | Adesivo bicomponente, Schlüter-KERDI-COLL-L "SCHLÜTER-SYSTEMS", à base de uma dispersão acrílica sem dissolventes e pó de cimento, para a vedação de juntas. (material) | 0.105 | 11.92 | 1.25 |
| mt15res020ob | m | Banda de vedação, Schlüter-KERDI-KEBA 100/125 "SCHLÜTER-SYSTEMS", de 125 mm de largura e 0,1 mm de espessura, para lâmina impermeabilizante flexível de polietileno, com ambas as faces revestidas de geotêxtil não tecido, fornecida em rolos de 30 m de comprimento. (material) | 0.100 | 4.02 | 0.40 |
| mt14gsa020ce | m² | Geotêxtil não tecido composto por fibras de poliéster entrelaçadas, com uma resistência à tracção longitudinal de 1,63 kN/m, uma resistência à tracção transversal de 2,08 kN/m, uma abertura de cone ao ensaio de perfuração dinâmica segundo NP EN ISO 13433 inferior a 27 mm, resistência CBR ao punçoamento 0,4 kN e uma massa superficial de 200 g/m², segundo EN 13252. (material) | 1.050 | 0.93 | 0.98 |
| mt15lfs010a | m² | Lajeta térmica, formada por 35 mm de argamassa e 40 mm de poliestireno extrudido, condutibilidade térmica 0,033 W/(m°C). (material) | 1.050 | 24.85 | 26.09 |
| mq06hor010 | h | Betoneira eléctrica com uma capacidade de amassadura de 160 l. (equipamento) | 0.032 | 3.45 | 0.11 |
| mo020 | h | Oficial de 1ª construção. (mão de obra) | 0.208 | 22.68 | 4.72 |
| mo113 | h | Operário não qualificado construção. (mão de obra) | 0.503 | 21.45 | 10.79 |
| mo029 | h | Oficial de 1ª aplicador de lâminas impermeabilizantes. (mão de obra) | 0.164 | 22.68 | 3.72 |
| mo067 | h | Ajudante de aplicador de lâminas impermeabilizantes. (mão de obra) | 0.164 | 22.13 | 3.63 |
| % | % | Custos directos complementares | 2 % | 93.36 | 1.87 |
|  |  | Custos directos |  |  | 95.23 |
