# Equipamento de regulação e controlo para colector, através de cabeças electrotérmicas

- Propriedade do ficheiro: CYPE Ingenieros S.A.
- Formato: FIEBDC-3/2016
- Programa: Gerador de preços para construção civil. CYPE Ingenieros, S.A.
- Data: 03/07/2024
- Moeda: EUR
- Custos indirectos: 3 %
- IVA: 23 %

## I Instalações

### IC Aquecimento, arrefecimento, climatização e A.Q.S.

#### ICE Emissores a água para aquecimento e arrefecimento

**ICE150** Ud Equipamento de regulação e controlo para colector, através de cabeças electrotérmicas.
Sistema de regulação da temperatura para colector, para aquecimento, "SCHLÜTER-SYSTEMS", composto de módulo de controlo principal, modelo Schlüter-BEKOTEC-THERM-BT EBC, módulo de controlo para 2 termostatos via cabo, modelo Schlüter-BEKOTEC-THERM-BT EAR 2, termostatos, modelo Schlüter-BEKOTEC-THERM-BT ER/BW e electroválvulas, modelo Schlüter-BEKOTEC-THERM-BTESA 230 V2. Totalmente montado, ligado e testado.
Inclui: Colocação, fixação e ligação eléctrica e de comunicação com todos os elementos que o exigem na instalação.
Critério de medição de projecto: Número de unidades previstas, segundo documentação gráfica de Projecto.
Critério de medição de obra: Medir-se-á o número de unidades realmente executadas segundo especificações de Projecto.

| Código | Un | Descrição | Rendimento | Preço | Importância |
|---|---|---|---|---|---|
| mt38sch380a | Ud | Módulo de controlo principal para ligação com módulos de controlo para termostatos via cabo ou via rádio, modelo Schlüter-BEKOTEC-THERM-BT EBC "SCHLÜTER-SYSTEMS", cor branca, de 92x122x45 mm, alimentação a 230 V, com espaço para inserção do temporizador digital e pilotos luminosos. (material) | 1 | 178.52 | 178.520 |
| mt38sch395a | Ud | Módulo de controlo para 2 termostatos via cabo, modelo Schlüter-BEKOTEC-THERM-BT EAR 2 "SCHLÜTER-SYSTEMS", de 92x73x45 mm, alimentação a 230 V, com capacidade para controlar até 4 electroválvulas, com pilotos luminosos indicadores do modo de funcionamento. (material) | 1 | 131.08 | 131.080 |
| mt38sch245a | Ud | Termostato, modelo Schlüter-BEKOTEC-THERM-BT ER/BW "SCHLÜTER-SYSTEMS", alimentação a 5 Vcc, cor branca, de 78x78x12,5 mm, com selecção de temperatura entre 8°C e 30°C, possibilidade de limitar a temperatura de setpoint, função de diminuição da temperatura até 4°C à hora programada, em combinação com temporizador digital modelo Schlüter-BEKOTEC-THERM-EET e piloto luminoso vermelho em modo de aquecimento ou azul em modo de arrefecimento. (material) | 2 | 56.66 | 113.320 |
| mt38sch270a | Ud | Electroválvula, modelo Schlüter-BEKOTEC-THERM-BTESA 230 V2 "SCHLÜTER-SYSTEMS", 230 V, para ligação a válvula de colector de retorno, com grau de protecção IP54, inclusive cabo de 1 m de comprimento. (material) | 4 | 49.45 | 197.800 |
| mt35aia010a | m | Tubo curvável de PVC, corrugado, de cor preto, de 16 mm de diâmetro nominal, para canalização embebida em paredes e tectos. Resistência à compressão 320 N, resistência ao impacto 1 joule, temperatura de trabalho -5°C até 60°C, com grau de protecção IP545 segundo NP EN 60529, não propagador da chama. Segundo NP EN 61386-1 e NP EN 61386-22. (material) | 10.5 | 0.37 | 3.885 |
| mt35cun020a | m | Cabo unipolar H07Z1-K (AS), sendo a sua tensão atribuída de 450/750 V, reacção ao fogo classe Cca-s1a,d1,a1 segundo NP EN 50575, com condutor multifilar de cobre classe 5 (-K) de 1,5 mm² de secção, com isolamento de composto termoplástico à base de poliolefina livre de halogéneos com baixa emissão de fumos e gases corrosivos (Z1). (material) | 1 | 0.41 | 0.410 |
| mt38sch397a | m | Cabo bus, modelo Schlüter-BEKOTEC-THERM-BTZK 4A 100M "SCHLÜTER-SYSTEMS", fornecido em rolos de 100 m. (material) | 10 | 0.65 | 6.500 |
| mo004 | h | Oficial de 1ª instalador de aquecimento. (mão de obra) | 0.762 | 23.31 | 17.762 |
| mo103 | h | Ajudante de instalador de aquecimento. (mão de obra) | 0.762 | 22.09 | 16.833 |
| % | % | Custos directos complementares | 2 % | 666.110 | 13.322 |
|  |  | Custos directos |  |  | 679.432 |

Resíduos:
- colocação: mt35aia010a; factor de resíduo 0.0275
- colocação: mt35cun020a; factor de resíduo 0.0165
- colocação: mt38sch397a Cabo bus, modelo Schlüter-BEKOTEC-THERM-BTZK 4A 100M "SCHLÜTER-SYSTEMS", fornecido em rolos de 100 m; factor de resíduo 0.0165

## Recursos

**mt35aia010a** m Tubo curvável de PVC
Dados técnicos: Custo energético 11.626 MJ; Emissão de CO2 0.577 kg; Código LER 17 02 03; Massa do elemento 0.12 kg; Volume 0.0002 m3

**mt35cun020a** m Cabo unipolar H07Z1-K (AS)
Dados técnicos: Custo energético 2.663 MJ; Emissão de CO2 0.201 kg; Código LER 17 04 11; Massa do elemento 0.02 kg; Volume 0.000013 m3
Resíduos:
- embalagem: re150101 Embalagens de papel e cartão. (componente de resíduo); rendimento 0.065 kg; Código LER 15 01 01; Massa do elemento 1 kg; Volume 0.001333 m3

**mt38sch397a** m Cabo bus, modelo Schlüter-BEKOTEC-THERM-BTZK 4A 100M "SCHLÜTER-SYSTEMS", fornecido em rolos de 100 m
Dados técnicos: Custo energético 5.196 MJ; Emissão de CO2 0.155 kg; Código LER 17 04 11; Massa do elemento 0.14 kg; Volume 0.000093 m3
Resíduos:
- embalagem: re150101 Embalagens de papel e cartão; rendimento 0.065 kg
