# Isolamento térmico de tubagens, com painéis de poliestireno extrudido, sistema Schlüter-KERDI-BOARD "SCHLÜTER-SYSTEMS"

- Propriedade do ficheiro: CYPE Ingenieros S.A.
- Formato: FIEBDC-3/2016
- Programa: Gerador de preços para construção civil. CYPE Ingenieros, S.A.
- Data: 03/07/2024
- Moeda: EUR
- Custos indirectos: 3 %
- IVA: 23 %

## N Isolamentos e impermeabilizações

### NA Isolamentos térmicos

#### NAA Tubagens e tubos de queda

**NAA100** m² Isolamento térmico de tubagens, com painéis de poliestireno extrudido, sistema Schlüter-KERDI-BOARD "SCHLÜTER-SYSTEMS".
Isolamento térmico de tubagens, sistema Schlüter-KERDI-BOARD "SCHLÜTER-SYSTEMS", formado por painel impermeabilizante de poliestireno extrudido, Schlüter-KERDI-BOARD "SCHLÜTER-SYSTEMS", de 2600 mm de comprimento, 625 mm de largura e 5 mm de espessura, revestido em ambas as faces com uma camada de reforço especial sem cimento e um geotêxtil, resistência térmica 0,15 m²°C/W, condutibilidade térmica 0,035 W/(m°C). Inclusive massa adesiva elástica monocomponente, Schlüter-KERDI-FIX "SCHLÜTER-SYSTEMS", para a vedação de juntas.
Inclui: Implantação e corte do isolamento. Colocação do isolamento. Resolução de pontos singulares. Vedação de juntas e ligações.
Critério de medição de projecto: Superfície medida segundo documentação gráfica de Projecto.
Critério de medição de obra: Medir-se-á a superfície realmente executada segundo especificações de Projecto.

| Código | Un | Descrição | Rendimento | Preço | Importância |
|---|---|---|---|---|---|
| mt15res070a | Ud | Cartucho de massa adesiva elástica monocomponente, Schlüter-KERDI-FIX "SCHLÜTER-SYSTEMS", à base de polímeros híbridos neutros (MS), de 290 ml, cor cinzento ou branco e acabamento brilhante. (material) | 0.01 | 23.85 | 0.239 |
| mt15res400a | m² | Painel impermeabilizante de poliestireno extrudido, Schlüter-KERDI-BOARD "SCHLÜTER-SYSTEMS", de 2600 mm de comprimento, 625 mm de largura e 5 mm de espessura, revestido em ambas as faces com uma camada de reforço especial sem cimento e um geotêxtil, resistência térmica 0,15 m²°C/W, condutibilidade térmica 0,035 W/(m°C). (material) | 1.05 | 39.08 | 41.034 |
| mo054 | h | Oficial de 1ª montador de isolamentos. (mão de obra) | 0.109 | 23.31 | 2.541 |
| mo101 | h | Ajudante de montador de isolamentos. (mão de obra) | 0.055 | 22.13 | 1.217 |
| % | % | Custos directos complementares | 2 % | 45.031 | 0.901 |
|  |  | Custos directos |  |  | 45.932 |

Resíduos:
- colocação: mt15res070a; factor de resíduo 0.03
- colocação: mt15res400a; factor de resíduo 0.024

## Recursos

**mt15res070a** Ud Cartucho de massa adesiva elástica monocomponente
Dados técnicos: Custo energético 71.281 MJ; Emissão de CO2 3.482 kg; Código LER 17 09 04; Massa do elemento 0.36 kg; Volume 0.00024 m3
Resíduos:
- embalagem: re170203 Plástico. (componente de resíduo); rendimento 0.2 kg; Código LER 17 02 03; Massa do elemento 1 kg; Volume 0.001667 m3

**mt15res400a** m² Painel impermeabilizante de poliestireno extrudido
Dados técnicos: Custo energético 16.456 MJ; Emissão de CO2 0.579 kg; Código LER 17 06 04; Massa do elemento 0.15 kg; Volume 0.00025 m3
Resíduos:
- embalagem: re170203 Plástico; rendimento 0.034 kg
