# Impermeabilização de varandas e lavandarias, com lâminas de poliolefinas

- Propriedade do ficheiro: CYPE Ingenieros S.A.
- Formato: FIEBDC-3/2016
- Programa: Gerador de preços para construção civil. CYPE Ingenieros, S.A.
- Data: 30/09/2024
- Moeda: EUR
- Custos indirectos: 3 %
- IVA: 23 %

## N Isolamentos e impermeabilizações

### NI Impermeabilizações

#### NIG Varandas e lavandarias

**NIG030** m² Impermeabilização de varandas e lavandarias, com lâminas de poliolefinas.
Impermeabilização de varandas e lavandarias, com lâmina impermeabilizante flexível de polietileno, com ambas as faces revestidas de geotêxtil não tecido, Schlüter-KERDI 200 "SCHLÜTER-SYSTEMS", de 0,2 mm de espessura, fixada ao suporte com cimento cola de presa normal, C1 espalhado com palustra dentada, fixada com cimento cola de presa normal, C1, ao suporte de argamassa de cimento CEM II/B-L 32,5 N tipo M-5, confeccionada em obra com 230 kg/m³ de cimento e uma proporção em volume 1/6, com espessura média de 4 cm e pendente de 1% a 5%, acabamento afagado. Inclusive adesivo bicomponente, Schlüter-KERDI-COLL-L "SCHLÜTER-SYSTEMS", banda de reforço Schlüter-KERDI-KEBA 100/125 e massa adesiva elástica monocomponente, Schlüter-KERDI-FIX "SCHLÜTER-SYSTEMS".
Critérios considerados na determinação do preço da unidade de obra: O preço não inclui o pavimento.
Inclui: Limpeza da superfície superior da laje. Colocação da argamassa e afagamento da mesma. Colocação da impermeabilização. Resolução dos pontos singulares.
Critério de medição de projecto: Superfície medida em projecção horizontal, segundo documentação gráfica de Projecto, desde as faces interiores dos parapeitos ou muretes perimetrais que a limitam.
Critério de medição de obra: Medir-se-á, em projecção horizontal, a superfície realmente executada segundo especificações de Projecto, desde as faces interiores dos parapeitos ou muretes perimetrais que a limitam.

| Código | Un | Descrição | Rendimento | Preço | Importância |
|---|---|---|---|---|---|
| mt09mor010c | m³ | Argamassa de cimento CEM II/B-L 32,5 N tipo M-5, confeccionada em obra com 230 kg/m³ de cimento e uma proporção em volume 1/6. (material) | 0.04 | 115.3 | 4.612 |
| mt09mcr021g | kg | Cimento cola de presa normal, C1, segundo NP EN 12004, cor cinzento. (material) | 2 | 0.35 | 0.700 |
| mt15res010a | m² | Lâmina impermeabilizante flexível de polietileno, com ambas as faces revestidas de geotêxtil não tecido, Schlüter-KERDI 200 "SCHLÜTER-SYSTEMS", de 0,2 mm de espessura. (material) | 1.1 | 19.66 | 21.626 |
| mt15res060d | kg | Adesivo bicomponente, Schlüter-KERDI-COLL-L "SCHLÜTER-SYSTEMS", à base de uma dispersão acrílica sem dissolventes e pó de cimento, para a vedação de juntas. (material) | 0.3 | 11.92 | 3.576 |
| mt15res020ob | m | Banda de vedação, Schlüter-KERDI-KEBA 100/125 "SCHLÜTER-SYSTEMS", de 125 mm de largura e 0,1 mm de espessura, para lâmina impermeabilizante flexível de polietileno, com ambas as faces revestidas de geotêxtil não tecido, fornecida em rolos de 30 m de comprimento. (material) | 1.2 | 4.02 | 4.824 |
| mt15res070a | Ud | Cartucho de massa adesiva elástica monocomponente, Schlüter-KERDI-FIX "SCHLÜTER-SYSTEMS", à base de polímeros híbridos neutros (MS), de 290 ml, cor cinzento ou branco e acabamento brilhante. (material) | 0.06 | 23.85 | 1.431 |
| mo029 | h | Oficial de 1ª aplicador de lâminas impermeabilizantes. (mão de obra) | 0.299 | 22.68 | 6.781 |
| mo067 | h | Ajudante de aplicador de lâminas impermeabilizantes. (mão de obra) | 0.299 | 22.13 | 6.617 |
| % | % | Custos directos complementares | 2 % | 50.167 | 1.003 |
|  |  | Custos directos |  |  | 51.170 |

Resíduos:
- colocação: mt09mor010c; factor de resíduo 0.0036
- colocação: mt09mcr021g Cimento cola de presa normal, C1, segundo NP EN 12004, cor cinzento; factor de resíduo 0.07
- colocação: mt15res010a; factor de resíduo 0.03
- colocação: mt15res020ob; factor de resíduo 0.0596667
- colocação: mt15res070a; factor de resíduo 0.03

## Recursos

**mt09mor010c** m³ Argamassa de cimento CEM II/B-L 32,5 N tipo M-5
Dados técnicos: Custo energético 3724.000 MJ; Emissão de CO2 323.000 kg; Código LER 17 01 01; Massa do elemento 1900 kg; Volume 1.266667 m3

**mt09mcr021g** kg Cimento cola de presa normal, C1, segundo NP EN 12004, cor cinzento
Dados técnicos: Custo energético 3.871 MJ; Emissão de CO2 0.344 kg; Código LER 17 09 04; Massa do elemento 1 kg; Volume 0.000667 m3
Resíduos:
- embalagem: re170203 Plástico. (componente de resíduo); rendimento 0.003 kg; Código LER 17 02 03; Massa do elemento 1 kg; Volume 0.001667 m3

**mt15res010a** m² Lâmina impermeabilizante flexível de polietileno
Dados técnicos: Custo energético 29.332 MJ; Emissão de CO2 1.087 kg; Código LER 17 06 04; Massa do elemento 0.19 kg; Volume 0.000317 m3
Resíduos:
- embalagem: re170203 Plástico; rendimento 0.034 kg

**mt15res020ob** m Banda de vedação
Dados técnicos: Custo energético 1.765 MJ; Emissão de CO2 0.064 kg; Código LER 17 06 04; Massa do elemento 0.012 kg; Volume 0.00002 m3
Resíduos:
- embalagem: re170203 Plástico; rendimento 0.001 kg

**mt15res070a** Ud Cartucho de massa adesiva elástica monocomponente
Dados técnicos: Custo energético 71.281 MJ; Emissão de CO2 3.482 kg; Código LER 17 09 04; Massa do elemento 0.36 kg; Volume 0.00024 m3
Resíduos:
- embalagem: re170203 Plástico; rendimento 0.2 kg
