# Junta de dilatação em cobertura plana não acessível, não ventilada. Impermeabilização com lâminas de poliolefinas

- Propriedade do ficheiro: CYPE Ingenieros S.A.
- Formato: FIEBDC-3/2016
- Programa: Gerador de preços para construção civil. CYPE Ingenieros, S.A.
- Data: 03/07/2024
- Moeda: EUR
- Custos indirectos: 3 %
- IVA: 23 %

## Q Coberturas

### QD Planas não acessíveis, não ventiladas

#### QDF Pontos singulares

**QDF011** m Junta de dilatação em cobertura plana não acessível, não ventilada. Impermeabilização com lâminas de poliolefinas.
Junta de dilatação em cobertura plana não acessível, não ventilada, ajardinada, tipo convencional, com módulo drenante. Impermeabilização: banda de reforço Schlüter-KERDI-FLEX 250 "SCHLÜTER-SYSTEMS", de 250 mm de largura e 0,3 mm de espessura, fixada ao suporte com adesivo bicomponente Schlüter-KERDI-COLL-L "SCHLÜTER-SYSTEMS", formando um fole sem aderir na zona da junta; fundo de juntas para vedação em cordões de polietileno expandido, de 20 mm de diâmetro; e banda de acabamento Schlüter-KERDI-FLEX 125 "SCHLÜTER-SYSTEMS", de 125 mm de largura e 0,3 mm de espessura fixada à impermeabilização contínua da cobertura, com adesivo bicomponente Schlüter-KERDI-COLL-L "SCHLÜTER-SYSTEMS", formando um fole sem aderir na zona da junta, sobre o cordão de enchimento.
Inclui: Limpeza e preparação da superfície. Colocação da banda de reforço com cimento cola. Colocação do cordão de enchimento no interior da junta. Colocação da banda de finalização com cimento cola.
Critério de medição de projecto: Comprimento medido em projecção horizontal, segundo documentação gráfica de Projecto.
Critério de medição de obra: Medir-se-á, em projecção horizontal, o comprimento realmente executado segundo especificações de Projecto.

| Código | Un | Descrição | Rendimento | Preço | Importância |
|---|---|---|---|---|---|
| mt15res060d | kg | Adesivo bicomponente, Schlüter-KERDI-COLL-L "SCHLÜTER-SYSTEMS", à base de uma dispersão acrílica sem dissolventes e pó de cimento, para a vedação de juntas. (material) | 0.7 | 11.92 | 8.344 |
| mt15res030l | m | Banda de reforço flexível, Schlüter-KERDI-FLEX 250 "SCHLÜTER-SYSTEMS", de 250 mm de largura e 0,3 mm de espessura, para vedação de juntas de movimento, fornecida em rolos de 30 m de comprimento. (material) | 1.05 | 12.45 | 13.073 |
| mt15sja030bb | m | Fundo de juntas para vedação em cordões de polietileno expandido, de 20 mm de diâmetro, para limitar a profundidade da junta de dilatação. (material) | 1.05 | 0.24 | 0.252 |
| mt15res030i | m | Banda de reforço flexível, Schlüter-KERDI-FLEX 125 "SCHLÜTER-SYSTEMS", de 125 mm de largura e 0,3 mm de espessura, para vedação de juntas de movimento, fornecida em rolos de 30 m de comprimento. (material) | 1.05 | 6.84 | 7.182 |
| mo029 | h | Oficial de 1ª aplicador de lâminas impermeabilizantes. (mão de obra) | 0.109 | 22.68 | 2.472 |
| mo067 | h | Ajudante de aplicador de lâminas impermeabilizantes. (mão de obra) | 0.109 | 22.13 | 2.412 |
| % | % | Custos directos complementares | 2 % | 33.735 | 0.675 |
|  |  | Custos directos |  |  | 34.410 |

Resíduos:
- colocação: mt15res030l; factor de resíduo 0.0586744
- colocação: mt15sja030bb; factor de resíduo 0.044
- colocação: mt15res030i; factor de resíduo 0.0592857

## Recursos

**mt15res030l** m Banda de reforço flexível
Dados técnicos: Custo energético 6.075 MJ; Emissão de CO2 0.218 kg; Código LER 17 06 04; Massa do elemento 0.043 kg; Volume 0.000072 m3
Resíduos:
- embalagem: re170203 Plástico. (componente de resíduo); rendimento 0.002 kg; Código LER 17 02 03; Massa do elemento 1 kg; Volume 0.001667 m3

**mt15sja030bb** m Fundo de juntas para vedação em cordões de polietileno expandido
Dados técnicos: Custo energético 8.448 MJ; Emissão de CO2 0.033 kg; Código LER 17 02 03; Massa do elemento 0.022 kg; Volume 0.000037 m3
Resíduos:
- embalagem: re170201 Madeira. (componente de resíduo); rendimento 0.04 kg; Código LER 17 02 01; Massa do elemento 1 kg; Volume 0.000909 m3

**mt15res030i** m Banda de reforço flexível
Dados técnicos: Custo energético 3.019 MJ; Emissão de CO2 0.109 kg; Código LER 17 06 04; Massa do elemento 0.021 kg; Volume 0.000035 m3
Resíduos:
- embalagem: re170203 Plástico; rendimento 0.001 kg
